# Aufzug
Angebotsaufforderung (GAEB 90, DA83)
Vergabenummer: PDM-L-30024242
Währung: EUR
Auftraggeber: BLB

## Aufzug
Datum: 23.07.26

*Hinweis*
Die allgemeine Vorbemerkung gliedert sich in folgende
Abschnitte:

0. Präambel

1. Baumaßnahme
1.1 Lage der Baustelle
1.2 Beschreibung der Baumaßnahme
1.3 Nutzlasten der Decken
1.4 Flächen / Brutto- Rauminhalt
1.5 Termine

2. Baustelle, Örtliche Verhältnisse
2.1 Lärmschutz, Staubbelästigung
2.2 Arbeitszeiten

3. Bieterangebot
3.1 Angebot und Angebotsbindung
3.2 Nebenangebote
3.3 Angebotsform
3.4 Festpreisregel
3.5 Einheitspreise
3.6 Kalkulation
3.7 Baustelleneinrichtung
3.8 Schutzmaßnahmen
3.9 Umlagen
3.10 Nachtragsangebote

4. Bauausführung
4.1 Besichtigung der Baustelle
4.2 Ablauf der Bauarbeiten
4.3 Termingerechte Ausführung
4.4 Verantwortlicher Bauleiter
4.5 Teilnahme an Baubesprechungen
4.6 Vermessungsarbeiten
4.7 Ausführungsunterlagen des Auftraggebers
4.8 Ausführungsunterlagen des Auftragnehmers
4.9 Bautagesberichte
4.10 Abstimmung mit dem Auftraggeber

0. Präambel
Sind im Text dieser ALLGEMEINEN VORBEMERKUNGEN ZUM
LEISTUNGSVERZEICHNIS und den Texten der ZUSÄTZLICHEN
TECHNISCHEN VORBEMERKUNGEN, die den jeweiligen
Abschnitten zugeordnet sind, Leistungen und
preisbeeinflussende Bedingungen oder dergleichen
aufgeführt, so gelten diese, wenn nicht ausdrücklich
anders erwähnt, als Nebenleistungen und werden nicht
gesondert vergütet. Sie sind in die Einheitspreise mit
einzurechnen. Der Bieter wird gebeten, ein fertiges
Angebot unter Beachtung der vorliegenden
Leistungsprogramme zu erstellen, wobei er die
Vollständigkeit seiner Angaben hinsichtlich einer
gebrauchsfähigen, funktionstüchtigen Ausführung
gewährleistet.

Dem Angebot liegen als Vertragsbestandteil zugrunde:
· die Brandenburgische Bauordnung ( BbgBO);
· das Leistungsverzeichnis einschließlich der
zusätzlichen technischen und allgemeinen
Vorbemerkungen;
· die anerkannten Regeln der Technik /Baukunst, wobei
der Zeitpunkt der Abnahme der Arbeiten entscheidend
ist;
· die "Vergabe- und Vertragsordnung für Bauleistungen"
(VOB) Teil B und C in der jeweils zum Vertragsabschluss
gültigen Fassung, soweit nicht anders geregelt;
· alle für den jeweiligen Leistungsbereich des
Auftragnehmers anzuwendenden DIN - Normen des Deutschen
Instituts für Normung e. V. sowie DIN - Entwürfe
(jeweils neueste Fassung) gleich ob in der VOB Teil C
enthalten oder nicht, wobei bei Widersprüchen zwischen
DIN - Normen und DIN- Entwürfen die jeweils
weitestgehende Forderung bei der Ausführung zu
berücksichtigen ist;
· die VDI-, VDE- Vorschriften, Bestimmungen des
Deutschen Ausschusses für Stahlbeton, die
Unfallverhütungsvorschriften sowie alle einschlägigen
öffentlichen Bestimmungen, insbesondere die Bestimmung
der Berufsgenossenschaft sowie der städtischen
Versorgungsbetriebe, des Tiefbauamts, wobei jeweils der
Zeitpunkt der Ausführung der Leistung entscheidend ist;
· die Verarbeitungsvorschriften der Hersteller - bzw.
der Lieferfirmen;
· die Ausführungs- und Detailzeichnungen der
Architekten, Tragwerksplaner und Projektingenieure,
soweit diese zum Vertragsabschluss als
Vertragsbestandteil beigefügt wurden.

1. Baumaßnahme

1.1 Lage der Baustelle
Das Baugrundstück befindet sich in der Kiepenheuerallee
5, 14469 Potsdam, auf dem Campus der Fachhochschule
Potsdam. Das Gebäude wird in offener Bauweise am
Standort der ehemaligen, bereits abgebrochenen
Panzerhalle, als Teil des vorhandenen und geplanten
Gebäudeensembles errichtet. Für das neu zu errichtende
Kellergeschoss wird die erforderliche
Baugrube einschl. des dafür notwendigen Verbaus durch
einen Spezialtiefbauer bauseits hergestellt.
Benachbarte Bestandsgebäude befinden sich nördlich des
Bauplatzes (Solarpavillon) sowie südlich (Haus 17 -
Casino). Westlich des Bauplatzes, getrennt durch eine
befestigte Straße, befindet sich auf der Fläche der
Campuswiese die BE- Fläche für das Bauvorhaben. Südlich
des Bauplatzes und der BE- Fläche befinden sich weitere
Bestandsgebäude, die zum Teil für
Baustrom und Bauwasser genutzt werden.
Die Anlieferung ist als Durchfahrtanlieferung
vorgesehen. Die Zufahrt zum Grundstück erfolgt über die
Georg- Hermann- Allee, die reguläre Ausfahrt über die
Kiepenheuerallee. Für Sattelzüge, bei denen die
vorhandene Rangierfläche an der Ausfahrt zur
Kiepenheuerallee nicht ausreichend ist, wird eine
Wendemöglichkeit auf dem Campusgelände vorgesehen. In
diesem Fall erfolgt die Ausfahrt ebenfalls über die
Georg- Hermann- Allee.
Die Straßenzüge des Campusgeländes sind durchgehend
befestigt.
Aufgrund des stark frequentierten Fußgängerverkehrs
gilt auf dem gesamten Gelände der Fachhochschule
Potsdam eine Geschwindigkeitsbegrenzung auf
Schrittgeschwindigkeit. Im Kreuzungsbereich von stark
frequentierten Fußgängerquerungen sind zusätzliche
Sicherungsmaßnahmen vorgesehen.
Auf dem Baufeld im Bereich der Kitafreifläche befinden
sich vor der Südfassade zwei Bestandsbäume die als
Schattenspender in das Freiflächenkonzept integriert
werden sowie im nördlichen Bereich des Neubaus 7
weitere Bäume, die im Bestand erhalten bleiben sollen.
Weitere, detaillierte Angaben zum Baugrundstück und den
besonderen Randbedingungen der Baustelle sind den
Allgemeinen Technischen Vorbemerkungen zur
Baustelleneinrichtung zu entnehmen.

1.2 Beschreibung der Baumaßnahme
Eckdaten

Gebäudeklasse 5
3 Oberirdische Vollgeschosse und 2 Zwischengeschosse, 1
Kellergeschoss
(Teilunterkellerung)
BGF: 4.463,11 m²
GW Bauzustand: + 31,10 m NHN / Projekthöhe - 12,95 m
zeHGW Endzustand: + 33,50 m NHN / Projekthöhe - 10,55 m

Die Dachflächen werden als extensiv begrünte
Flachdächer ausgeführt.
Dachflächenfenster, Gauben und Terrassen werden gemäß
Abstimmung mit dem Stadtplanungsamt realisiert.

1.3 Nutzlasten der Decken
Die Tragfähigkeit von Einzelbauteilen sind den
jeweiligen Allgemeinen Technischen Vorbemerkungen oder
den Positionstexten zu entnehmen.
Die Nutzlasten sind insbesondere hinsichtlich der
Nutzung der
Rohbaudecken als Lagerflächen zu beachten.

1.4 Flächen / B rutto - Rauminhalt
Grundstücksfläche insgesamt: ca. 1.426 m²
Brutto- Geschossflächenzahl: ca. 5.443 m² (gepl.
Bebauung)

1.5 Termine
Die Ausführungstermine für die Baumaßnahmen sind dem
der Ausschreibung beiliegendem Bauzeitenplan zu
entnehmen.

2. Baustelle, Örtliche Verhältnisse

2.1 Lärmschutz, Staubbelästigung
Alle nötigen Arbeiten sind mit entsprechender Vorsicht
durchzuführen. Die Umgebung ist so weit wie möglich vor
Staub-, Schmutz- und Geräuschbelästigung zu schützen.
Bei den Arbeiten sind generell Arbeitsmittel und
-methoden nach dem neuesten Stand der Technik
einzusetzen.

2.2 Arbeitszeiten
Die Arbeiten dürfen nur in den vom Gesetzgeber und
entsprechend
Allgemeiner Vorbemerkung - BNB Zertifizierung
vorgeschriebenen Zeiten durchgeführt werden. Alle
diesbezüglichen Auflagen sind einzuhalten.
Sondergenehmigungen und Überschreitung der normalen
Arbeitszeiten sind rechtzeitig bei den zuständigen
Stellen zu beantragen. Eine Kopie der Erlaubnis ist der
Bauleitung des Bauherrn auszuhändigen.

3. Bieterangebot

3.1 Angebot und Angebotsbindung
Der Bieter hat die Einzelpreise wie folgt zu
kalkulieren und anzubieten .
Bei allen Leistungen des Auftragnehmers sind sämtliche
nachfolgende Einzelleistungen bei den Positionen mit
einzukalkulieren, auch wenn nicht in den einzelnen
Positionen ausdrücklich erwähnt:
· Einkauf der Materialien, Stoffe, Bauteile o. ä., die
für die Leistung benötigt werden;
· Lieferung der Materialien Stoffe, Bauteile o. ä. auf
die Baustelle;
· Transport der Materialien, Stoffe, Bauteile o. ä. zum
Einbauort;
· Einbau der Materialien, Stoffe, Bauteile o. ä.
einschl. der erforderlichen Nebenleistungen;
· sämtliche Arbeits- und Schutzgerüste;
· Transport- und Einbaugerätschaften;
· Sämtliche Nebenleistungen, die zur sach- und
fachgerechten Leistungserbringung erforderlich sind;
· Abfahren und Entsorgen von Verpackungsmaterialien und
solcher Materialien, Stoffe, Bauteile, o. ä., die nicht
verbaut werden;
· Entgelte für Benutzung von Einrichtungen, Straßen,
Plätzen, Gehwegen, Straßenzufahrten und
Nachbargrundstücken.
Ausnahmen bei den übrigen Leistungen des Auftragnehmers
stellen nur solche Positionen dar, in denen
ausdrücklich der Einbau von "bauseitigen" Materialien
beschrieben ist oder in denen ausdrücklich die
Abrechnung bestimmter Teilleistungen unter einer
anderen Position beschrieben ist.
Beispielhaft sind u. a. die Beton- und
Stahlbetonarbeiten, bei denen in
einzelnen Positionen darauf verwiesen wird, dass
Schalung und Betonstahl
gesondert abgerechnet werden.

3.2 Nebenangebote
Zur Wahrung einer einheitlichen Ausschreibungsunterlage
darf der Text des Leistungsverzeichnisses nicht
geändert werden.
Änderungen, Streichungen oder Zusätze im
Leistungsverzeichnis sind nicht zulässig .
Will der Bieter auf andere Ausführungsarten oder Stoffe
hinweisen, kann er dies in einer als Nebenangebot
gekennzeichneten, gesonderten Beilage tun.

3.3 Angebotsform
Das Angebot hat durch vollständiges Ausfüllen des
Leistungsverzeichnisses zu erfolgen .
Die im Text angegebenen Produkte und Qualitätsmerkmale
bedeuten, dass als Grundlage des Angebotstextes das
Produkt der genannten Firma gewählt wurde. Dem Bieter
ist es freigestellt, andere Erzeugnisse anzubieten,
wenn er zusammen mit der Angebotsabgabe die
Gleichwertigkeit der Erzeugnisse durch Muster,
Zeichnungen und Prüfzeugnisse nachweisen kann.
In den jeweiligen Freiräumen der Bieterangabe ist die
Materialbezeichnung und Materialgüte und der Hersteller
zu benennen. Werden die Freistellen nicht ausgefüllt,
so gelten die Textvorgaben der Leistungsbeschreibung
als verbindlich angeboten.

3.4 Festpreisregel
Sämtliche Einheitspreise sind Festpreise und gelten bis
zur vollständigen
Fertigstellung der Vertragsleistung des AN.

3.5 Einheitspreise
Alle Einheitspreise verstehen sich somit als Preise für
eine komplette Leistung einschließlich Lieferung und
Montage der Werkstoffe, Stellung und Vorhaltung von
Transport- und Einbaugeräten und sämtlichen
Nebenleistungen, die zur sach- und fachgerechten
Durchführung erforderlich sind, auch wenn dies nicht in
jeder Position nochmals erwähnt wird.

3.6 Kalkulation
In der Kalkulation sind sämtliche preisbeeinflussende
Umstände (auch so
weit nicht besonders aufgeführt) zu erfassen.
Einzukalkulieren sind u. a. die Kosten für:
sämtliche Arbeits- und Schutzgerüste, Traggerüste der
Bemessungsklasse A, Verschnitt, Versicherungen,
Fahrgelder, Erschwerniszulagen, Fracht- u nd
Beifuhrkosten sowie Einrichtungen für den Transport bis
zur Verwendungsstelle, Lagerstellen und Arbeitsplätze;
Entgelte für Benutzung von Einrichtungen, Straßen,
Plätzen, Gehwegen,
Straßenzufahrten und Nachbargrundstücken.

3.7 Baustelleneinrichtung
Die Nutzung der Flächen auf dem Campusgelände wird
durch den AN beantragt. Die zu beantragende Fläche ist
dem beiliegenden BE- Konzept zu entnehmen.

3.8 Schutzmaßnahmen
Der AN hat, wenn nichts anderes vereinbart ist, ohne
besondere Vergütung für die Dauer der Bauausführungen
alle Schutzmaßnahmen gegen Beschädigungen,
Witterungseinflüsse, Grund-, Schichten- und Tagwasser,
Schnee, Eis und Kälte sowie Erschütterungen zu treffen,
die im Bereich der Baustelle und ihrer unmittelbaren
Umgebung zur Sicherung seiner Anlagen und Einrichtungen
aller Art, Bäumen und gärtnerischen Anlagen sowie zur
Sicherung von Personen erforderlich sind. Die
Schutzvorrichtungen sind so lange bestehen zu lassen,
bis jede Gefährdung von Personen oder Sachen
ausgeschlossen ist.

3.9 Umlagen
Der AG übernimmt die Kosten für Bauwasser und Baustrom.

3.10 Nachtragsangebote
Für erforderliche zusätzliche Leistungen, die nicht im
Leistungsverzeichnis erfasst sind, muss rechtzeitig und
in jedem Fall vor Ausführungsbeginn ein
Nachtragsangebot gemacht werden. Auch für diese
Angebote gelten die Vorbemerkungen.

4. Bauausführung

4.1 Besichtigung der Baustelle
Der Auftragnehmer verpflichtet sich, vor Abgabe eines
Angebots die Baustelle zu besichtigen, um Art und
Umfang der Maßnahme einschätzen zu können und alle
preisbeeinflussenden Umstände für die Bauarbeiten,
insbesondere für die Baustelleneinrichtung
berücksichtigen zu können.

4.2 Ablauf der Bauarbeiten
Die in der Leistungsbeschreibung beschriebenen Arbeiten
sind eigenverantwortlich unter Koordination aller am
Bau beteiligten Unternehmer in Absprache mit der
örtlichen Bauleitung des Auftraggebers so
durchzuführen, dass der reibungslose, termingerechte
Ablauf der gesamten Bauarbeiten gewährleistet ist.

4.3 Termingerechte Ausführung
Die Baumaßnahme ist termingerecht durchzuführen. Dazu
ist es notwendig, alle ggf. vorzufertigenden
Bauelemente reibungslos zu koordinieren und frühzeitig
etwaige Bestellungen auszulösen und Kapazitäten zu
sichern.

4.4 Verantwortlicher Bauleiter
Der AN ist allein dafür verantwortlich, dass bei der
Ausführung der Arbeiten die gesetzlichen, polizeilichen
und Unfallverhütungsvorschriften (UVV), die den Schutz
der im Baubereich beschäftigten Arbeiter und sonstigen
Personen, des Bauwerks und der Nachbargrundstücke
bezwecken, eingehalten werden.
Er haftet für jeden Schaden, der aus der schuldhaften
Nichtbeachtung dieser Vorschrift entsteht und hat den
Auftraggeber, die Architekten und die Bauleitung
schadlos zu halten, falls diese aus einem solchen Grund
in Anspruch genommen werden.
Der vom AN eingesetzte örtliche Bauleiter ist
Fachbauleiter.
Der Fachbauleiter ist vor Beginn der Arbeiten
namentlich mit voller Anschrift und Telefonnummer,
unter der er auch außrhalb der Arbeitszeiten zu
erreichen ist, schriftlich zu benennen. Das gleiche
gilt für Poliere bzw. Vorarbeiter.
Der Auftragnehmer hat dafür Sorge zu tragen, dass
wärend der gesamten Ausfürungsdauer ein
verantwortlicher deutschsprachiger Fachbauleiter für
jedes Gewerk täglich während der Gesamtarbeitszeit vor
Ort anwesend ist.
Die Vollmacht dieses Bauleiters des Auftragnehmers muss
so weit reichen, Anordnungen der Bauleitung des
Auftraggebers entgegenzunehmen, Preisvereinbarungen
abzuschließn und Abrechnungen anzuerkennen.
Vertretungsregelungen sind eindeutig zu definieren und
der Bauleitung des Auftraggebers vor Inkrafttreten zur
Kenntnis zu geben.

4.5 Teilnahme an Bauberatungen und zusäzlichen
Beratungen
Der Auftragnehmer ist verpflichtet, zu den wöhentlich
stattfindenden Bauberatungen einen autorisierten, mit
ausreichenden Vollmachten ausgestatteten,
deutschsprachigen Vertreter zu entsenden. Darüer hinaus
hat der AN an zusäzlichen Beratungen des AG
teilzunehmen, wenn der AG den AN mit einer Woche
Vorlauf dazu einlädt.

4.6 Vermessungsarbeiten
Alle Vermessungsarbeiten, insbesondere die für die
Durchfürung der eigenen Leistungen sowie sämtliche
Aufmaße und Messungen, die für die Abrechnung und
Abnahme der Vertragsleistungen erforderlich sind, hat
der Auftragnehmer durchzuführen. Die Durchführung
dieser Vermessungsarbeiten hat der Auftragnehmer durch
qualifizierte Fachkräfte
durchführen zu lassen. Er verpflichtet sich, über alle
Messungen entsprechende Messprotokolle zu führen und
diese sowie alle vermessungstechnischen Unterlagen an
den Auftraggeber kostenlos zu übergeben. Sämtliche
Kosten für anfallende Vermessungsarbeiten des
Auftragnehmers sind in die Einheitspreise einzurechnen
und werden nicht gesondert vergütet.

4.7 Ausführungsunterlagen des Auftraggebers
Vom Auftraggeber werden folgende Unterlagen zur
Verfügung gestellt:
· Architektenpläne: Ausführungs- und Detailpläne

Der Auftragnehmer ist verpflichtet, die ihm vom
Auftraggeber übergebenen Ausführungsunterlagen sofort
nach Erhalt in allen Punkten untereinander und auf
Übereinstimmung mit den DIN- Vorschriften, sowie Maße
und Abmessungen zu überprüfen und diese am Bau zu
vergleichen. Der Auftragnehmer hat vor Aufnahme der
Arbeiten zu überprüfen, ob alle Voraussetzungen für
eine mangelfreie und fristgerechte Vertragserfüllung
gegeben sind, auch im Hinblick auf Vorleistungen von
anderer Seite. Der Auftragnehmer hat die für ihn
notwendigen Ausführungsunterlagen vom Auftraggeber
rechtzeitig anzufordern, so dass ihm für die Prüfung
und ggf. Beanstandungen und Überarbeitungen genügend
Zeit zur Verfügung steht.
Erkennt der Auftragnehmer oder muss er aufgrund seiner
Fachkunde
erkennen, dass ihm übergebene Zeichnungen und sonstige
Ausschreibungsunterlagen die zu erbringende Leistung
nicht erschöpfend und detailliert darstellen oder
widersprüchlich sind, hat er den Auftraggeber vor
Vertragsschluss schriftlich auf diesen Mangel
hinzuweisen und für eine
Klärung zu sorgen.

4.8 Ausführungsunterlagen des Auftragnehmers
Der Auftragnehmer hat folgende Unterlagen zu liefern:
· einen detaillierten Bauzeitenplan innerhalb von 2
Wochen nach
Vertragsunterzeichnung, aus dem sämtliche durch den AN
zu erbringenden
Bauleistungen ersichtlich werden;
· Genehmigungsunterlagen, Ausführungszeichnungen,
Werkstatt- und Montagepläne soweit erforderlich.
Wird es erforderlich, dass die vom Auftragnehmer
erstellten Unterlagen vom Auftraggeber bzw. von anderen
Stellen genehmigt werden müssen, so ist eine dortige
Bearbeitung von 2 Kalenderwochen zu berücksichtigen.
Technische Bearbeitung für Planungsänderungen, die der
Auftragnehmer beantragt oder die er zu vertreten hat,
ist Sache des Auftragnehmers und werden nicht gesondert
vergütet.

4.9 Bautagesberichte
Der Auftragnehmer ist verpflichtet, ein Bautagebuch mit
täglichen Bautageberichten zu führen und dem
Auftraggeber bzw. dessen beauftragten Architekten/
Bauüberwacher täglich Durchschriften zu übergeben. Der
Auftraggeber sowie sein beauftragter Architekt/
Bauüberwacher können jederzeit Einsicht in das
Bautagebuch nehmen und die Aushändigung von
Durchschriften verlangen. Die Bautagesberichte müssen
mindestens nachfolgende Angaben enthalten:
· Bezeichnung der Baumaßnahme;
· Zeitpunkt der Aushändigung der Ausführungsunterlagen
(genaue Bezeichnung der Unterlagen) sowie ggf. von
Änderungen- und Berichtigungen an den Auftragnehmer;
· Name des Fachbauleiters;
· Beginn und Fertigstellung der einzelnen Bauarbeiten;
· arbeitstäglich das Wetter sowie die höchste und
niedrigste Temperatur, Niederschlagsmengen,
Luftfeuchtigkeit; soweit die Witterung Einfluss auf die
Leistungserbringung des Auftragnehmers hat und die
Ausführung der Leistung in den Wintermonaten erfolgt,
hat der AN für die Monate November bis März einen
Temperaturschreiber einzusetzen;
· täglich die erbrachten Leistungen des AN und die Zahl
der von ihm beschäftigten Mitarbeiter, getrennt nach
deren Qualifikation (Polier, Facharbeiter,
Hilfsarbeiter);
· Einsatz von Großgerät: Zugang, Einsatz und Abgang,
sowie Dauer und Ursache bei etwaigem Ausfall;
· Eingang der vom AG beigestellten und der vom AN
gelieferten Stoffe und Bauteile;
· Fotodokumentation der Leistungen, die durch den
Baufortschritt verdeckt werden;
· Abweichungen der Beschaffenheit des Baugrundes von
den Angaben in der Leistungsbeschreibung;
· Notwendigkeit, Beantragung und Genehmigung etwaiger
Abweichungen von den ausgehändigten Bauzeichnungen;
· Erledigung vorgeschriebener Baustoff- , Boden- und
Wasserprüfungen und Prüfungsergebnisse;
· Unterbrechung und Verzögerung der Arbeiten mit den
Ursachen (Unfälle, Rutschungen, Streik).

4.10 Abstimmung mit dem Auftraggeber
Vor Ausführungs- und Produktionsbeginn der jeweiligen
Gewerke ist ein örtliches Aufmaß zu nehmen und mit dem
Auftraggeber abzustimmen; die Werkzeichnungen sind dem
Auftraggeber rechtzeitig zur Genehmigung vorzulegen.
Als Bevollmächtigter des Auftraggebers auf der
Baustelle gilt der örtliche Bauleiter. Der
Bevollmächtigte ist nur berechtigt, Anordnungen zu
treffen, die zur vertragsgemäßen Durchführung der in
Auftrag gegebenen Leistungen erforderlich sind.
Sonstige Vereinbarungen oder Anordnungen bedürfen der
Zustimmung des Auftraggebers, soweit diese über die
vertraglichen Vereinbarungen hinausgehen oder die
Anerkenntnis von Ansprüchen des Auftragnehmers
gegenüber dem Auftraggeber zur Folge
haben.

### 01 461 Aufzugsanlage

#### 01.01 461.1 Aufzug

*Hinweis*
1. Allgemeine Vorbemerkungen für nachhaltiges Bauen
gemäß BNB
Das Bauvorhaben wird als nachhaltiges Gebäude geplant
und ausgeführt. Für den Bauherren sind daher die
Umweltverträglichkeit der Bauprodukte, die Qualität der
Ausführung, der Verzicht auf Schadstoffe sowie die
Minimierung von Umweltbelastungen durch die Baustelle
besonders wichtig. Mit Fertigstellung des Gebäudes
beabsichtigt der Bauherr eine Zertifizierung nach BNB
durchführen zu lassen. Diese beinhaltet vor allem eine
Überprüfung der eingesetzten Bauprodukte sowie
umfangreiche Messungen zur Schadstoffbelastung. Die vom
Bauherrn in der Planung definierten Vorgaben und
Einschränkungen zu Baustoffen und Bauprodukten sind
zwingend einzuhalten.

Der Bieter ist aufgefordert, möglichst
umweltfreundliche und schadstoffarme Baustoffe und
Bauprodukte einzusetzen. Die Bauprodukte und
materialien sollen so gewählt werden, dass
Dauerhaftigkeit, Instandhaltungsfreundlichkeit,
Rückbaufähigkeit und Reinigungsfreundlichkeit
gewährleistet werden.
2. Deklaration
Alle Produkte sind mindestens

21 Tage vor Bestellung

durch den Unternehmer zu benennen. Die Einreichung hat
über die bereitgestellte Deklarationsliste (als
Excel-Datei) zu erfolgen. Tagesaktuelle
Produkteinreichungen sind zu vermeiden. Die Nachweise
(Sicherheitsdatenblätter oder Herstellererklärungen)
sind digital (PDF) vorzulegen. Produktdatenblätter und
Technische Merkblätter sind digital vorzulegen. Die
Datenblätter sind als separate einzelne Dateien
einzureichen (zusammengesetzte Scans sind nicht
gestattet).
3. Freigabe
Es dürfen nur freigegebene Bauprodukte eingesetzt
werden. Die Freigabe erfolgt auf Grundlage der
vorzulegenden Nachweise: technischen Datenblätter,
Sicherheitsdatenblätter (soweit für das Produkt
vorhanden) und Umweltdeklarationen (kurz: EPD, soweit
für das Produkt vorhanden). Diese sind zur Vermeidung
von Verzögerungen spätestens 21 Tage vor der Bestellung
einzureichen.

Der Anbieter verpflichtet sich, alle Produkte mit
Nachhaltigkeitsanforderungen entsprechend der
Festlegung zur Deklaration vollständig und gesammelt zu
deklarieren und mit den geforderten Unterlagen zu
übergeben. Grundsätzlich sind alle Produkte mit
Sicherheitsdatenblatt durch den Unternehmer zu benennen
und einzureichen. Unvollständig eingereichte Produkte
werden nicht bearbeitet. Der AG behält sich vor bei
Austauschen einmal freigegebener Produkte eine
zusätzliche Bearbeitungsgebühr zu berechnen. Bei
Unklarheiten über den Einsatz eines Produktes ist
unbedingt vor dem Einbau Rücksprache mit der Bauleitung
zu halten. Sollte der Anbieter nicht freigegebene
Produkte verwenden, sind diese Produkte auf eigene
Kosten vollständig zu entfernen und auszutauschen.
4. Produkte mit Sicherheitsdatenblättern
Produkte mit Sicherheitsdatenblättern sind
grundsätzlich zu deklarieren. Dies gilt auch, wenn
keine Anforderung an der Position genannt ist.
Zusätzlich gelten mindestens folgende Vorgaben. Sind in
den Positionen oder Titeln höhere Anforderungen
genannt, gelten jene.

PU-Systeme nicht schlechter als GIS-Code PU10 oder RU1.
RE-Systeme nur GIS-Code RE05, RE 10 und RE20.
Vor Ort eingesetzte Lacke und Farben auf nicht
mineralischen Untergründen VOC <10%.
Vor Ort eingesetzte dekorative Farben und
Beschichtungen auf nicht mineralischen Untergründen nur
mit Blauer Engel (DE-UZ 12a).
Farben und Beschichtungen auf mineralischen
Untergründen mit ELF-Zertifikat.
Bitumenprodukte haben GIS-Code BBP10.
Kunstschaumdämmstoffe sind ohne (teil)halogenierte
Treibmittel und ohne Chlorparaffine (SCCP, MCCP, LCCP)
hergestellt.
Kunststoffe ohne Stabilisatoren mit Blei, Cadmium und
Zinn-Verbindungen.
Holz-Öle nur GIS-Code Ö10.
Verzicht auf Spritz- und Montageschäume
Montageschäume sind nur für Fugen in WDVS gemäß abZ
zulässig.
Für Betontrennmittel/Schalöl nur GIS-Code BTM 01 und
BTM 05

5. Vorgaben zum Einsatz von Holz
Alle eingesetzten Hölzer, Holzprodukte oder
Holzwerkstoffe müssen ein FSC- oder PEFC-Zertifikat
sowie das dazugehörige CoC Zertifikat haben. Es ist die
gesamte Lieferkette (CoC) gemäß Vorgaben PEFC/FSC
sicherzustellen und nachzuweisen.

Alle Verarbeiter von Holz- und Holzprodukten haben eine
Erklärung abzugeben, dass Sie nur Produkte mit gültigem
Zertifikat bestellt und verarbeitet haben. Dies erfolgt
auf Firmenpapier mit Nennung der Baustelle, Auflistung
der Lieferscheine (Lieferscheinnummer) und Bestätigung,
dass nur zertifiziertes Holz eingesetzt wurde.
6. Mengennachweise
Mit Fertigstellung der Arbeiten ist ein Mengen- und
Massennachweis zu führen. Dieser dient zur
abschließenden Feststellung der real im Gebäude
verbauten Produktmengen. Der Mengen- und Massennachweis
kann auf Grundlage der LV Mengen und Massen erfolgen,
die um Mehr- oder Mindermengen ergänzt werden.
7. Vorgaben Baustelle
Abfälle auf der Baustelle sind weitgehend zu vermeiden.
Die dennoch anfallenden Abfälle sind sortenrein in
mineralische Abfälle, Wertstoffe, gemischte
Baustellenabfälle, Problemabfälle und asbesthaltige
Abfälle zu sortieren.

Eine lärmarme Baustelle ist grundsätzlich anzustreben.
Dazu sind soweit technisch möglich lärmarme
Baumaschinen und Geräte einzusetzen. In den
Schutzzeiten werktags 20:00 bis 6:00 Uhr sowie an Sonn-
und Feiertagen ist Baustellenlärm prinzipiell
auszuschließen.

Maschinen und Geräte sind mit einer wirksamen Absaugung
zu versehen, Stäube sind an der Entstehungsstelle
möglichst vollständig zu erfassen und gefahrlos zu
entsorgen. Die Ausbreitung des Staubs auf unbelastete
Arbeitsbereiche ist, soweit technisch möglich, zu
verhindern. Ablagerungen sind zu vermeiden. Zur
Beseitigung von Staub sind Feucht- bzw. Nassverfahren
oder saugende Verfahren einzusetzen. Die Einrichtungen
zum Abscheiden, Erfassen von Stäuben haben dem Stand
der Technik zu entsprechen und sind regelmäßig zu
warten.

Es ist sicherzustellen, dass der Boden nicht durch
chemische Verunreinigungen kontaminiert wird. Es ist
auszuschließen, dass kein mit folgenden H-Sätzen und
dem Gefahrensymbol gekennzeichneter Stoff in Kontakt
mit der Umwelt kommt:

Der Boden auf und um die Baustelle ist soweit technisch
möglich vor unnötigen Verdichtungen zu schützen.
8. Schadstoffvorgaben
GRUNDSÄTZLICHE VORGABE:
maximaler Anteil 0,1 % besonders besorgniserregenden
Stoffe nach CLP- / REACH Verordnung mit
sensibilisierenden, humantoxischen oder
umweltgefährdenden Eigenschaften oder besonders
besorgniserregende Stoffe.

**01.01.0010 Aufzugsanlage 1.600 kg, 21 Personen**
ALLGEMEINE BESCHREIBUNG
Kombinierter Personen-/Lastenaufzug ohne
Triebwerksraum,
Ausführung für Personen mit Behinderungen,
Tragfähigkeit:  mind. 1.600 kg, 21 Personen,
Nenngeschwindigkeit: 1 m/s,
Haltestellen, Zugänge: 6 Stück,
gegenüber liegend höhenversetzt,

Schachtgrube: -4,535 m,
OKFFB KG: - 3,11 m,
OKFFB EG: +- 0,00 m,
OKFFB 1. ZG: + 3,45 m,
OKFFB 1. OG: +5,175 m,
OKFFB 2. ZG: + 6,90 m,
OKFFB 2. OG: +10,35 m,
Schachtdecke: + 14,95 m, entspricht  4,60 m über
OKFFB 2. OG,
Förderhöhe: ca. 13,46 m,

bauseitiger Fahrschacht, Schachtgrube und Schachtdecke
aus Stahlbeton C25/30, Wandstärke 25 cm,
lichte Breite: 2,32 m,
lichte Tiefe: 3,00 m,
stirnseitig Öffnungen je Zugang: 2,38 m hoch, 1,45 m
breit,
einseitig angeordnet, Wandmaße in Schachtinenseite: 1.
Seite 66 cm, 2. Seite 21,5 cm,

Befestigungsschienen sind Leistungsumfang dieser
Beschreibung. Der Einbau erfolgt durch Gewerk Rohbau
entsprechend Montageplanung.

Die Schachtentrauchung erfolgt über eine bauseitige
Öffnung in der Schachtdecke.
Der Aufzug verfügt über einbe dynamische
Brandfallsteuerung. Die Rauchmeldungen aus den
einzelnen Etagen werden der Aufzugssteuerung von der
bauseitigen BMA als Kontakte übergeben.

MATERIALIEN, OBERFLÄCHEN UND QUALITÄTEN
Ansprüche an sichtbare Bauteile.
- Kabinenwände, Kabinentür, Kabinendecke,
Kabineneinbauten, Kabinentürblätter: pflegeleichte
Oberfläche, Edelstahl Struktur Leinen,
- Schachttürblätter, Schachttürzargen: lackiert in RAL
7048,
- Kabinendecke: Edelstahl mit integr. Einbaustrahlern,
- Kabinenboden: bauseitiger Bodenbelag
- Kabinenspiegel: Glas (VSG), seitlich gegenüber
Tableau,

FAHRSCHACHT- UND FAHRKORBTÜREN
- Fahrschachttüren und Abschlüsse zum Schacht gem. DIN
18090 / DIN 18091,
- bestehend aus Kopfteil (Kämpfer), Fußteil (Schwelle)
und 2 Seitenteilen (Pfosten) verbunden in Schweiß-
und/oder Schraubkonstruktion,
- Einbau unter Berücksichtigung brandschutztechnischer
Vorgaben der BbgBO sowie DIN 4102,
- selbstständig bewegte Türen mit Antrieben in
geregelter Ausführung,
- Ausführung der Türen muss die Gefährdung durch
Einklemmen verhindern,
- zweiteilige Teleskop-Schiebetüren, einseitig öffnend,

- lichte Türbreite: 1.300 mm,
- lichte Türhöhe: 2.300 mm,

- Türaussparungen sind bauseitig hergerichtet,
Abmessungen wie zuvor beschrieben,

Beschreibung Schiebetüren:
- automatisch betätigte Schiebetüren, bauartgeprüfter
Türverschluss, mit Notentriegelung und Türaufhängung,
mit wartungsarmen, geräuscharmen Laufrollen,
Schwellenbelastung muss der Tragfähigkeit der Kabine
angepasst sein.

Beschreibung Türantrieb:
- Türmaschine frequenzgeregelt. Öffnungs- und
Schließcharakteristik des Türlaufes vor Ort
einstellbar.

SCHUTZEINRICHTUNGEN FÜR KRAFTBETÄTIGTE TÜREN
- Schutzeinrichtung (z. B. Lichtgitter) für
barrierefreie Erschließung gem. DIN EN 81-70 zwischen
25 mm und 1.800 mm wirksam,

STEUERUNG KRAFTBETÄTIGTER TÜREN
- Steuerung der Türen ist so auszulegen, dass eine
möglichst hohe Förderleistung erreicht wird,
- Türöffnung soll bereits beim Einfahren innerhalb der
Entriegelungszone der Haltestelle erfolgen,

FAHRKORB
Beschreibung Plattform:
Stabile, verwindungssteife Plattform in
Stahlblechkonstruktion, die Plattform ist gegenüber dem
Fahrkorbrahmen schwingungsisoliert auszuführen.

Beschreibung Fahrkorb:
Fahrkorb entsprechend DIN 18091 in
Stahlblechkonstruktion. Fahrkorbdecke betretbar, mit
Schutzgeländer, für eine Belastung von mind. 2 Personen
ausgelegt.

Abmessungen:
- lichte Fahrkorbbreite: mind. 1.400 mm,
- lichte Fahrkorbtiefe: mind. 2.300 mm,
- lichte Kabinenhöhe: mind. 2.700 mm.

Beleuchtung:
- Beleuchtungsstärke auf Fußboden und Bedienelementen
mind. Em = 100 lx,
- Kombination der Fahrkorbbeleuchtung mit Betätigung
des Befehlstasters,
- Abschaltung der Fahrkorbbeleuchtung ca. 3 ... 5
Minuten
nach Fahrtende,
- Verwendung langlebiger und energiesparender
LED-Leuchtmittel,
- Leuchte als Einbaustrahler in Fahrkorbdecke versenkt,
- Auswechseln der Lampen vom Fahrkorbinneren, nur mit
Werkzeug zu öffnen.

Schrammleisten / Schutzprofile:
- auswechselbare Schrammschutzmaßnahme,
- als mechanisch stabile Edelstahlblech-Element (Höhe
min. 20 cm, geschliffen und poliert) mit
Schraubbefestigung an Kabinenseitenwänden und
Türzargen, jeweils beidseitig auf gesamter Länge,
- Schrauben aus Edelstahl, Schraubenköpfe bündig
versenkt,
- abgerundete Ecken, abgeschrägte Kanten zur Vermeidung
von Verletzungsgefahren,

Fußboden:
- vorbereitet zur Verlegung von bauseitigen
Bodenbelägen von 5 mm Stärke, umlaufendes Anlegeprofil.

Brandschutz:
- keine Verwendung von brennbaren Materialien in
Fahrkörben,
- Fahrschachttüren E90 nach DIN EN 81-58,

BESONDERHEITEN BEI AUFZÜGEN FÜR PERSONEN MIT
BEHINDERUNGEN
Berücksichtigung der Mindestanforderungen gem. DIN
18040-1 sowie DIN EN 81-70:
- max. Höhe des Handlaufes,
- Zugänge und Türöffnungen,
- Fahrkorbabmessungen,
- Anhalte- und Nachregulierungsgenauigkeit,
- Einrichtungen, Befehlsgeber und Anzeigen im Fahrkorb
und an den Haltestellen,
- Benutzerinformationen in Form eines Handbuches,
- Allgemeine Hinweise nach DIN EN 81-70 Anhänge A bis
E.

Mindestausstattung:
- Fahrkorbmindestmaße nach Typ 2 (DIN EN 81-70),
- Lichte Türbreite: mind. 900 mm,
- an den Enden geschlossener Handlauf in 850 mm Höhe.
- der Handlauf darf Bedienelemente nicht verdecken oder
einschränken,
- Spiegel zur Orientierung gegenüber dem Tableau  (bei
Glas aus VSG),
- berührungslos wirkendes Lichtgitter im
Fahrkorbtürbereich,
- Befehlsgeber und Anzeigen im und vor dem Aufzug
müssen zur Erkennung ihrer jeweiligen Funktion deutlich
sichtbar und akustisch eindeutig zugeordnet werden
können (Sprachausgabe für Auf- und Abwärtsfahrt,
unterschiedliche Farbwahl für Notrufabgabe und
-annahme) gem. den Vorgaben der DIN EN 81-70.

Insbesondere sind folgende Auflagen aus der
Baugenehmigung umzusetzen:
- der Aufzug ist mit einem Spiegel zur Orientierung
beim Ausfahren sowie einer Sprachausgabe auszustatten,
- das Aufzugstableau muss in einer Höhe von 85 bis 105
cm angebracht werden,
- das Aufzugstableau muss kontrastreich und taktil
wahrnehmbar und mit Brailleschrift ausgestattet sein,
- der Aufzugsnotruf muss mit einem optischen Signal für
gehörlose Menschen ausgestattet werden.

FÜHRUNGEN, FANGEINRICHTUNGEN, PUFFER UND
GESCHWINDIGKEITSBEGRENZER
- Anforderungen unter Beachtung der DIN EN 81-20,
- Verwendung von Rollenführungen (Sauberkeit /
Ölfreiheit),

Führungsschienen gem. ISO 7465 im Schacht:
- am Ende der Führungsschienen sind Aufsetzpuffer an
Grubenelementen befestigt,
- Gegengewichtsfahrbahnen im Bereich der Schachtgrube
verkleidet,
- bauartgeprüfter Geschwindigkeitsbegrenzer für
Aufwärts- und Abwärtsrichtung.

Beschreibung Lastmesseinrichtung:
- eine Einrichtung zur Erkennung der Überlast muss
vorhanden sein,
- Überlasteinrichtung mit Summer und Anzeige in der
Kabine, bei Überlast muss die Tür geöffnet bleiben,
Innenkommandos und Außenrufe sollen bis zur Abarbeitung
gespeichert werden, eine Fahrteinleitung ist erst nach
Aufhebung des Überlastzustandes möglich.

TRIEBWERKE
- getriebeloses elektrisches Triebwerk mit Treibscheibe
und Frequenzregelung,
- Belastung: 60 - 120 Fahrten je Stunde (Bewertung
zwischen zwei Haltestellen),
- Verfügbarkeit: normal, 98 %,
- Lagerung der Maschine schwingungsisoliert.

Anhalten und Nachregulieren:
- exakte Bündigstellung bei jeder Fahrkorbbelastung
durch elektronische Regelung,
- automatische Nachholeinrichtung mit Standardwerten
nach DIN EN 81-70:
- Anhaltegenauigkeit: + 10 mm,
- Nachregulierungsgenauigkeit: + 20 mm,
- Beachtung der Anforderungen gem. DIN 18040 und DIN EN
81-70.

ELEKTRISCHE AUSRÜSTUNG
Steuerschrank Aufzuganlage: Standort neben Türportal 2.
OG, brandschutztechnische Abschottung gegenüber Flur
und Aufzugsschacht,
Berücksichtigung Feuerwiderstandsklasse I 90 (Einbau in
notwendigem Treppenraum),
Bemessung der Netzzuleitung für Antrieb und Steuerung:
Adernquerschnitte für Versorgungskabel bis 10 mm²,
Anschlußmöglichkeit für 6 Rauchmeldungen von BMZ

Folgende Angaben sind vom Bieter einzutragen:

Antriebs-Wirkungsgrad / %:

'

....................................................'

Motor-Nennleistung / kW:

'

....................................................'

Motor-Nennstrom / A:

'

....................................................'

Motor-Anlaufstrom / A:

'

....................................................'

erforderlicher Elektroanschluss Steuerung / V:

'

....................................................'

erforderliche Absicherung Steuerungseinspeisung / A:

'

....................................................'

erforderlicher Elektroanschluss Schacht / V:

'

....................................................'

erforderliche Absicherung Schachteinspeisung / A:

'

....................................................'
Installation aller Kabel und Leitungen innerhalb des
Schachtes,
Lieferung und Montage Installationssysteme für Kabel
und Leitungen innerhalb des Schachtes,
Installationen und Ausführung fachgerecht nach VDE,

Der Übergabepunkt der Netzspannungsversorgungsleitungen Aufzug befindet sich im Schacht
zwischen Ebene 2. Zwischengeschoss und 2. Obergechoss
als Kabelrolle in der notwendigen Länge bis zu den
Anschlusspunkten. Leistungsbestandteil dieser
Beschreibung ist die Verlegung dieser Kabel im Schacht
zu den Anschlusspunkten des Aufzugs.

Der Übergabepunkt der Erdungsanlage befindet sich in
der Schachtgrube in Form eines Erdungspunktes.
Leistungsbestandteil dieser Beschreibung sind alle
Maßnahmen des Potenzialausgleiches im Schacht ausgehend
von diesem Erdungspunkt.

ELEKTROMAGNETISCHE VERTRÄGLICHKEIT
- Einhaltung EMV-Richlinie und EMV-Gesetz DIN EN 12015
und DIN EN 12016

FAHRTEN- UND BETRIEBSSTUNDENZÄHLER
- Fahrten- und Betriebsstundenzähler ist vorzusehen,
- nicht rückstellbar, manipulationssicher,
- mit Beginn der Aufzugmontage in Betrieb,
- Zählwerk des Fahrtenzählers ist 7-stellig
auszuführen,
- Fahrten- und Betriebsstundenzähler im Steuerschrank
vorzusehen.

BELEUCHTUNG UND STECKDOSEN
- Beleuchtungsstärke und vorzuhaltende Steckdosen ist
nach DIN EN 81-20 zu berücksichtigen,
- Verwendung langlebiger und energiesparender LED-
Leuchtmittel,
- Schutzart für Installationsgeräte im Schacht: mind.
IP 44,
- Leitungsanlagen verlegt in Installationssystemen im
Fahrschacht (Lieferung und Installation durch AN),
- Installationen auf dem Fahrkorbdach trittfest
verlegen,

STEUERUNG
- Mikroprozessorsteuerung für die Gesamtanlage

Einknopfsammelsteuerung:
- Speicherung aller Fahrbefehle der Innen- und
Außensteuerung,
- Abwicklung aller vorliegenden Steuerbefehle in
eingeschlagener Fahrtrichtung.

BEFREIUNGSFAHRTSTEUERUNG
- gezielte Anfahrt einer Haltestelle bei Störung z.B.
Netzausfall,
- incl. elektrische Versorgung durch wartungsfreie
Batterie
- dynamische Brandfallsteuerung,
- Kennzeichnung je Etage: "Aufzug im Brandfall nicht
benutzen!" als graviertes Schild (V2A), keine
Verwendung von Aufklebern,

Netzausfall:
Anfahrt der nächstgelegenen lastgünstigsten
Haltestelle, Öffnung der Türen, Stillsetzung des
Aufzuges.

BEFEHLSGEBER- UND ANZEIGEELEMENTE
Befehlsgeber:
- Vorgaben gem. DIN EN 81-70,
- Beachtung der Schutzmaßnahmen der DIN EN 81-71,
- Befehlsgeber mit optischer und akustischer
Rufquittierung.

Befehlsgeber in den Haltestellen:
- Mindeststandard gem. Tabelle 4 DIN EN 81-70, Ziffer
5.4.2.1,
- Vorhaltung je eines Schlüsselschalters (für Montage
Profilhalbzylinder durch AG), Schließung mit Funktion
Funktionssperrung, -freigabe des Aufzuges inkl.
Türantriebe, bei gesperrten Aufzug Türen geschlossen,

Befehlsgeber im Fahrkorb:
- Mindeststandard gem. Tabelle 4 DIN EN 81-70, Ziffer
5.4.2.1.

Anzeigeelemente in den Haltestellen:
- optische und akustische Anzeige gem. den
Mindestvorgaben der DIN EN 81-70, Ziffer 5.4.2.4,
- Verwendung freiprogrammierbarer Anzeigen über den
Befehlsgebern bzw. an den Fahrschachttüren,
- freie Umprogrammierung muss vor Ort möglich sein,
- optische Anzeige "Außer Betrieb",

Anzeigeelemente im Fahrkorb:
- optische und akustische Anzeige gem. den
Mindestvorgaben der DIN EN 81-70, Ziffer 5.4.2.5 und
analog zu den Anzeigeelementen in den Haltestellen.

Sprachansage:
- Ansagen in deutscher Sprache,
- Ansagequalität HiFi,
- einstellbarer Schallpegel 35 dB (A) ... 65 dB (A).

MELDE-, ÜBERWACHUNGS- UND SONDEREINRICHTUNGEN
Notrufeinrichtungen:
- Zweiwege-Kommunikationssystem zur hilfeleistenden
Stelle im Fahrkorb gem. BetrSichV 2015 muss vorhanden
sein,
- als Notrufmeldung an einen zertifizierten
Aufzugsnotdienst über einen Funkweg,
- Antrag und Vertragsvorbereitung mit Aufzugsnotdienst
und für die zugehörigen Kommunikationswege.

Stromversorgung für Notruf und Beleuchtung:
Bei Ausfall der Netzspannung für Fahrkorbbeleuchtung
und Notrufeinrichtung muss eine autarke
Hilfsstromquelle die Notrufeinrichtung noch mind. 1
Stunde betriebsbereit halten und während dieser Zeit
eine Hilfsbeleuchtung im Fahrkorb wirksam sein.

Notfallplan:
- Aufstellen und Vorlage des Notfallplanes gem.
BetrSichV 2015, Einholung erforderlicher Informationen
beim AG und Betreiber.

GEBÄUDEAUTOMATION (GA)
- Bereitstellung pot.-freier Kontakte für Betrieb und
Störung Leistungsgrenze: Klemmleiste Steuerschrank
Aufzug.

WEITERE TECHNISCHE EINRICHTUNGEN
- Ferndiagnosesystem mit der Möglichkeit der
permanenten Überwachung der gesamten Aufzugsanlage
optional nachrüstbar.

ZUSÄTZLICHE LEISTUNGEN
- Lieferung aller erforderlichen Profilschienen zur
Fahrschienen-, Lasthaken-, Türportalmontage und zur
Befestigung sonstiger Einbauelemente, die Montage
erfolgt durch Gewerk Rohbau in die Stahlbetonwände,-
decke des Fahrschachtes.

- Lieferung und Montage aller erforderlichen
Montagegerüste und Abschrankungen an den Zugängen, die
Montage erfolgt durch den AN durch Aufdübeln auf die
Stahlbetonwände des Fahrschachtes seitens des
Auftraggebers werden keine Lieferungen und Montagen von
Gerüsten und Abschrankungen vorgesehen!

- Vorlage Werkplanung 2 Wochen nach Auftragserteilung

Anlage vollständig liefern, montieren, anschließen und
in Betrieb setzen, einschl. systemgebundenem Klein- und
Befestigungsmaterial.

angeb. Fabrikat: '

....................................................'

angeb. Typ: '

....................................................'
Menge: 1,000 St

**01.01.0020 Aufzugsschachtentrauchungsanlage**
Aufzugsschachtentrauchungsanlage
Die Schachtentrauchung erfolgt über eine bauseitige
Öffnung in der Schachtdecke, 2. Obergeschoss, ins
Freie.
Bestandteil dieser Leistungsbeschreibung ist die
Lieferung einer Dachhaube mit Lamellenklappe, wirksame
Entrauchungsfläche: 0,174 m²,

Dachhaube:

- Höhe über OK Rohdecke: ca. 900 mm,
- 2ter Flansch, Breite ca. 50 mm, umlaufend,
geschweißt, in Höhe ca. + 200 mm zu Fußplatte, zur
Abdichtung an obere Abdichtungslage.

Lieferung und Montage der Steuerung mit folgenden
Optionen:

- Schachtentrauchung mit Detektion von Rauchgasen,
möglichst mit Rauchmelder, und Temperatur,
- automatische Intervall Lüftungs-Zeitsteuerung,
- Handauslösung im EG zur manuellen Öffnung der
Lamellenklappe in der Dachhaube,

Der Einbau der Dachhaube erfolgt durch Gewerk
Dachdecker.

Größe Rohbauöffnung Decke:

Länge mm: '

....................................................'

Breite mm: '

....................................................'
Menge: 1,000 St

**01.01.0030 Mauerumfassungszarge Aufzugstür**
Ausführung Türzarge Aufzugstür als
Mauerumfassungszarge,
Stahlblech,
lackiert in RAL 7048,
Ansichtsbreite 18 cm umlaufend,
Rohbauwandstärke: ca. 25 cm.
Menge: 6,000 St

#### 01.02 461.2 Sonstiges

**01.02.0010 Prüfung**
Prüfung zur Erstinbetriebnahme durch eine zugelassene
Überwachungsstelle gem. BetrSichV 2015 betreffend
vorgenannter Aufzugsanlage, Vorlage Prüfbescheinigung,
Anbringen Prüfplakette.
Menge: 1,000 St

**01.02.0020 Abnahmeunterlagen**
Systemabnahme und Übergabe der Aufzugs- und
Entrauchungsanlage im Beisein des Auftraggebers und
Aushändigung aller folgenden Betreiberunterlagen:

- Herstellererklärungen zum System,
- Konformitätserklärungen der Komponenten,
- Montagehandbücher,
- Wartungshandbücher,
- Betriebsbuch,
- Gefahrenanalyse,
- Notfallplan.
Menge: 1,000 St

**01.02.0030 Bestandsdokumentation**
Bestandsdokumentation,
Leistungsumfang:
Für alle errichteten Anlagensysteme sind umfassende mit
CAD-System erstellte Bestandsunterlagen
zu erarbeiten und in 3-facher Ausfertigung in Papier
und auf Datenträger zu übergeben. Zeichnungen sind im
dxf-/ dwg- Format auf CD zu übergeben. Dies betrifft
insbesondere Kabellagepläne, Installationspläne,
Übersichtsschaltpläne aller Verteilungen und
Anlagenschemata in revidierter Form bzw. Werkplanungen,
Datenblätter, Bedienungsanleitungensowie
Ersatzteillisten der verwendeten Komponenten.
Sämtliche Dokumente in Papierform (Pläne,
Bedienunganleitungen, Abnahmeprotokolle etc.) sind
zusätzlich als pdf-Datei auf CD zu übergeben.
Menge: 1,000 St

**01.02.0040 Übergabe, Einweisung**
Übergabe der Anlage im Beisein des Auftraggebers inkl.
der Einweisung des Betreiberpersonals. Protokoll als
Bestandteil der Dokumentation.
Menge: 1,000 St

USt %: 19,00
